# Muster-Leistungsbeschreibung
Leistungsbeschreibung (GAEB 90, DA81)
Währung: EUR

## W4-E - Abdichtung Putzsockel (FPD_TX)
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

### Titel 00002 Vorarbeiten

**00002.0001 Waagerechte Dichtungsbahn zurückschneiden**
*** Bedarfsposition ohne GB
Vorhandene Mauersperrbahn
in der waagerechten Fuge
zurückschneiden.
Einheit: m

**00002.0002 Kanten und Außenecken brechen**
Kanten und Außenecken mit geeignetem
Gerät ca.10 mm breit anfasen / brechen,
Grate entfernen.
Einheit: lfm

**00002.0003 Abzudichtende Flächen reinigen**
Reinigen der abzudichtenden,
mineralischen Flächen.
Zementleim, Staub, Mörtelreste und Grate
sind durch einen mechanischen Abtrag
wie schleifen, strahlen oder fräsen zu entfernen.
Es ist ein staubfreier und tragfähiger
Untergrund herzustellen.
Einheit: m2

**00002.0004 Fehlstellen > 5 mm mit schnellabbindenden Mörtel verschließen**
Offene Fugen sowie Fehlstellen,
Mörteltaschen oder Ausbrüche > 5 mm
mit dem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

### Titel 00003 Sockelabdichtung Neubau mit FPD

**00003.0001 Grundierung mit Spezialgrundierung**
Abzudichtende saugfähige, mineralische
Untergründe mit einer lösemittelfreien,
Spezialgrundierung grundieren.

Gewähltes Produkt:
Remmers Kiesol MB oder gleichwertig

Produkteigenschaften:
Verbessert die Haftung zum Untergrund
Wasserabweisend
Festigend

Produktkenndaten:
- Dichte (20°C) = 1,01 g/cm³
- pH-Wert = 11

Verbrauch:
Ca. 0,1-0,2 l/m² Remmers Kiesol MB <3008>
Einheit: m2

**00003.0002 Hinterfeuchtungsschutz im Wand-Sohlen-Anschluss (starre MDS)**
*** Bedarfsposition ohne GB
Hinterfeuchtungsschutz im Wand-Sohlen-Anschluss,
von Betonsohle bis oberhalb erste Steinlage
(> 20 cm über OK Sohle), mit einer starren,
zementgebundenen Dichtungsschlämme
herstellen.

Gewähltes Produkt:
Remmers WP DS basic oder gleichwertig

Produktkenndaten:
Wasserdampfdiffusionswiderstand µ < 200
Biegezugfestigkeit (28 d) Ca. 6 N/mm²
Druckfestigkeit (28 d) Ca. 30 N/mm

Verbrauch:
Ca. 1,6 kg/m²/mm Schichtdicke
Remmers WP DS [basic] <0405>
Einheit: m2

**00003.0003 Mineralische Dichtungskehle, schnellabbindend (WP DKS rapid (basic) )**
*** Bedarfsposition ohne GB
Dichtungskehle am Boden-Wandanschluß und
in allen Innenecken mit einer Schenkellänge
von ca. 5 cm aus einem mineralischen,
schnell abbindenden, wasserdichten Mörtel
herstellen.

Gewähltes Produkt:
Remmers WP DKS rapid (basic) oder gleichwertig

Produkteigenschaften:
Spannungsarm und rissfrei erhärtend
Sehr gute Haftung zum Untergrund
Schnell abbindend
Hoher Sulfatwiderstand und niedrig wirksamer
Alkaligehalt (SR/NA)

Produktkenndaten:
Schichtdicke Einlagig < 50 mm
Wasseranspruch 10 - 14 % entspricht 2,5 - 3,5 l/25 kg
Wasseraufnahmekoeffizient w24 < 0,1 kg/ (m h )
Druckfestigkeit 24 h: > 15 N/mm²
28 d: ca. 30 N/mm²
Erstarrungsbeginn (20 °C) Nach ca. 15 Minuten
Erstarrungsende (20 °C) Nach ca. 20 Minuten
Frischmörtelrohdichte Ca. 1,9 kg/l
Haftzugfestigkeit Gespachtelt: > 2 N/mm²
Geschlämmt: > 1,5 N/mm²
Konsistenz Steif-plastisch bis spachtelfähig

Verbrauch:
Ca. 1,7 kg/m als Dichtungskehle
Remmers WP DKS rapid (basic) <0423>
Einheit: m

**00003.0004 Kratzspachtelung mit FPD**
Lunker, Poren, Putzrillen, etc. mineralischer
Untergründe mittels einer
Kratzspachtelung aus der 2-komp.,
flexiblen, polymermodifizierten Dickbeschichtung,
verschließen und egalisieren.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz Standfest

Verbrauch:
Abhängig vom Untergrund
ca. 0,5 kg/m² Remmers MB TX 2K <3004>
Einheit: m2

**00003.0005 Wand-Sohlenanschluß, Innenecken, Fugen / Übergänge mit Fugenband und FPD**
Wand-Sohlenanschluß, Innenecken und
Fugen / Übergänge zu
nichtmineralischen Bauteilen
mit einem hochwertigen, vliesbeschichteten
Premium-Dichtband auf NBR Kautschuk
Basis und einer flexiblen, polymermodifizierten
Dickbeschichtung überarbeiten.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz: Standfest
Angemischtes Material mittels geeignetem
Applikationsverfahren 2-lagig auf den vorbereiteten
Untergrund auftragen.
Abdichtung von Stirnseite Sohle (> 10 cm)
bis > 30 cm über OK Gelände aufbringen.

Gewähltes Produkt:
Remmers Tape VF oder gleichwertig

Produkteigenschaften:
Hochflexibel
Hohes Dehn- und Rückstellvermögen
Spezielle Vliesbeschichtung

Produktkenndaten:
Temperaturbeständigkeit -20 °C bis +90 °C
Dicke 0,65 mm
sd-Wert 5 m
Wasserundurchlässigkeit Ca. 3,0 bar
Farbe: Blau

Verbrauch:
Ca. 1 m/m
Remmers Tape VF 120 <5071>
Ca. 0,7 kg/m (Tape VF 120)
Remmers MB TX 2K <3004>
Einheit: m

**00003.0006 Abdichtung mit FPD bei W4-E**
Abdichtung gemäß der Wassereinwirkungsklasse W4-E "Spritzwasser am
Wandsockel" aus einer flexiblen, polymermodifizierten
Dickbeschichtung (FPD, geprüft
nach PG-MDS/FPD und PG-FBB),
herstellen.

Mindesttrockenschichtdicke 2 mm.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz: Standfest
Angemischtes Material mittels geeignetem
Applikationsverfahren 2-lagig auf den vorbereiteten
Untergrund auftragen.
Abdichtung von Stirnseite Sohle (> 10 cm)
bis > 30 cm über OK Gelände aufbringen.

Verbrauch:
Ca. 2,1 kg/m² bei 2 mm Trockenschichtdicke
Remmers MB TX 2K <3004>
Einheit: m2

### Titel 00004 Abdichtung bodentiefer Türen und Fenster

**00004.0001 Bodentiefe Fensterelemente reinigen undanschleifen**
Bodentiefe Fensterelemente im Bereich der
abzudichtenden Fläche mit grobkörnigem Schleifpapier
leicht anschleifen,
mit geeignetem Reiniger, z.B. Isopropanol,
gründlich reinigen, entfetten und alle Trennlagen
entfernen.

Achtung:
Lösemittelhaltige Reiniger können
den Untergrund angreifen.
Stets Probefläche anlegen!
Einheit: lfm

**00004.0002 Schutz vor Verunreinigungen**
Maßnahmen zum Schutz vor Verunreinigungen
nicht zu bearbeitender Bauteile und Flächen
wie Fensterrahmen / Verglasung / Fassade
durch Abklebearbeiten und Anbringen von Schutzfolien.
Einheit: m2

**00004.0003 Kontaktschicht auf vorhandene Abdichtungslagen, FPD_TX 2K**
Kontaktschicht/ Kratzspachtelung auf der vorhandenen
Abdichtung aus einer flexiblen, polymermodifizierten
Dickbeschichtung, Remmers MB TX 2K, herstellen.

Anschlußbreite > 10 cm.

Kontaktschicht vollständig durchtrocknen lassen.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz Standfest

Verbrauch:
Abhängig vom Untergrund
ca. 0,5 kg/m² Remmers MB TX 2K <3004>
Einheit: m2

**00004.0004 Kontaktschicht auf nicht mineralischen Untergründen, FPD_TX 2K**
Kontaktschicht auf dem abzudichtenden,
nicht mineralischen Untergrund mit einer
flexiblen, polymermodifizierten Dickbeschichtung
herstellen.

Kontaktschicht vollständig durchtrocknen lassen.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz Standfest

Verbrauch:
Abhängig vom Untergrund
ca. 0,5 kg/m² Remmers MB TX 2K <3004>
Einheit: m2

**00004.0005 Fugenabdichtung bei bodentiefen Elementenmit FPD_TX 2K**
Fugen / Übergänge zu
nichtmineralischen Bauteilen
mit einem hochwertigen, vliesbeschichteten
Premium-Dichtband auf NBR Kautschuk
Basis und einer flexiblen, polymermodifizierten
Dickbeschichtung überarbeiten.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz: Standfest
Angemischtes Material mittels geeignetem
Applikationsverfahren 2-lagig auf den vorbereiteten
Untergrund auftragen.
Abdichtung von Stirnseite Sohle (> 10 cm)
bis > 30 cm über OK Gelände aufbringen.

Gewähltes Produkt:
Remmers Tape VF oder gleichwertig

Produkteigenschaften:
Hochflexibel
Hohes Dehn- und Rückstellvermögen
Spezielle Vliesbeschichtung

Produktkenndaten:
Temperaturbeständigkeit -20 °C bis +90 °C
Dicke 0,65 mm
sd-Wert 5 m
Wasserundurchlässigkeit Ca. 3,0 bar
Farbe: Blau

Verbrauch:
Ca. 1 m/m
Remmers Tape VF 120 <5071>
Ca. 0,7 kg/m (Tape VF 120)
Remmers MB TX 2K <3004>
Einheit: m2

**00004.0006 Abdichtung bei bodentiefen Elemente mit FPD_TX 2K bei W4-E**
Anbindung von bodentiefen Tür- und Fensterelementen
an die Sockelabdichtung bei Wassereinwirkungsklasse
W4-E "Spritzwasser im Wandsockel"
aus einer flexiblen, polymermodifizierten
Dickbeschichtung (FPD, geprüft
nach PG-MDS/FPD und PG-FBB),

Mindesttrockenschichtdicke > 2 mm.

Abdichtungshöhen und Anschlußbreiten sind
objektbezogen
durch den Planer festzulegen.
Im Allgemeinen:
Abdichtung an den bodentiefen Elementen bis UK
Abtropfleiste, seitlich bis ca. 30 cm über OK Gelände
aufbringen.
Abdichtungsbereite auf den seitlichen Fensterrahmen >
35 mm.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz: Standfest
Angemischtes Material mittels geeignetem
Applikationsverfahren 2-lagig auf den vorbereiteten
Untergrund auftragen.
Abdichtung von Stirnseite Sohle (> 10 cm)
bis > 30 cm über OK Gelände aufbringen.

Verbrauch:
Ca. 2,1 kg/m² bei 2 mm Trockenschichtdicke
Remmers MB TX 2K <3004>
Einheit: m2

### Titel 00005 Sockelputz

**00005.0001 Armierungsschicht für Sockelputz**
Armierungsschicht aus hochvergüteten,
wasser-, wetter- und frostbeständigen
mineralischen Klebe- und Armierungsmörtel
auftragen und Armierungsgewebe
4 mm Maschenweite einarbeiten.

Produktkenndaten Armierungsmörtel:
- Größtkorn 0,5 mm
- Druckfestigkeit > 5 N/mm²
- w-Wert <0,2 kg/(m²*h0,5)
- sd-Wert < 0,5 m (2mm Schichtdicke)

Verbrauch:
Ca. 1,2 kg/m² je mm Schichtdicke
Remmers VM Fill <0517>
Ca. 1,1 m²/m²
Remmers Tex 4/100 <3880>
Einheit: m2

**00005.0002 Sockeloberputz herstellen**
Sockel-Oberputz mit hochvergütetem, wasser-,
wetter- und frostbeständigem, schnell abbindenen
mineralischen Klebe-
und Reperaturmörtel auf die Armierungsschicht
auftragen.

Produktkenndaten
schnellwasserbindend, nach 2 Stunden beschicht-
und streichbar Größtkorn 0,5 mm
Druckfestigkeit > 5 N/mm²
w-Wert <0,2 kg/(m²+h0,5)
sd-Wert < 0,5 m (2mm Schichtdicke)
Druckfestigkeit: Ca. 10 N/mm²

Verbrauch:
ca. 1,3 kg/m² je mm Schichtdicke
Remmers VM Fill rapid <0519>
Einheit: m2

**00005.0003 Putzabdichtung mit (FPD)**
Putzabdichtung aus einer flexiblen,
polymermodifizierten Dickbeschichtung
(FPD, geprüft nach PG-MDS/FPD und PG-FBB)
herstellen. Mindestschichtdicke 2 mm.

Gewähltes Produkt:
Remmers MB TX 2K oder gleichwertig

Produkteigenschaften:
Standfest
Ohne Grundierung auf nicht und schwach saugenden
Untergründen (z.B. WU-Beton)
verarbeitbar
Spachteloptimiert, minimierte Tropfverluste
Schnelle Durchtrocknung und Vernetzung nach 24 Std. bei
5 °C und 90 % relative Feuchte
Geprüft radondicht
Sehr emissionsarm (GEV-EMICODE EC 1 plus)
Lösemittelfrei
Bitumenfrei
Druckwasserdicht
Hohe Druckfestigkeit
Hochflexibel, dehnfähig und rissüberbrückend
Nach ca. 1,5 Std. frühregenfeste Oberfläche

Produktkenndaten:
Rissüberbrückung ? 2 mm
Schichtdicke 1,02 mm Nassschichtdicke ergibt ca. 1 mm
Trockenschichtdicke
Basis Polymerbindemittel, Zement, Additive,
Spezial-Füllstoffe
Durchtrocknungszeit
(5 °C / 90 % rel. Feuchte)
Ca. 24 Std. für 4 mm Schicht
Frischmörtelrohdichte Ca. 1,045 kg/dm³
Konsistenz Standfest

Verbrauch:
Ca. 2,1 kg/m² bei 2 mm Trockenschichtdicke
Remmers MB TX 2K <3004>
Einheit: m2

**00005.0004 Oberflächenbeschichtung Sockelputz**
*** Bedarfsposition ohne GB
Sockelputz einschließlich der
Putzabdichtung oberhalb Gelände
mit wasserabweisender
Schutzbeschichtung auf Reinacrylatbasis
beschichten.

Produktkenndaten:
- Wasserdampfdurchlässigkeit: Sd < 0,3 m
- CO2-Durchlässigkeit: Sd > 252 m
- Wasseraufnahmekoeffizient:
  w< 0,1 kg/(m²*h0,5)
- Dichte: ca. 1,3 g/cm³

Verbrauch:
ca. 0,2 l/m² pro Anstrich
Remmers Color PA <6500>
Einheit: m2

**00005.0005 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2
